# Interruptor diferencial instantâneo, bipolar (2P), intensidade nominal 25 A, sensibilidade 30 mA, classe AC, modelo iID A9R60225 "SCHNEIDER ELECTRIC"

- Propriedade do ficheiro: CYPE INGENIEROS, S.A.
- Formato: FIEBDC-3/2002
- Moeda: EUR
- Custos indirectos: 3.00 %
- IVA: 23.00 %

## I Instalações

### IE Eléctricas

#### IEX Aparelhagem

**IEX060** Ud Interruptor diferencial instantâneo, bipolar (2P), intensidade nominal 25 A, sensibilidade 30 mA, classe AC, modelo iID A9R60225 "SCHNEIDER ELECTRIC".
Interruptor diferencial instantâneo, bipolar (2P), intensidade nominal 25 A, sensibilidade 30 mA, classe AC, modelo iID A9R60225 "SCHNEIDER ELECTRIC", de 36x96x69 mm, montagem sobre calha DIN, com ligação através de bornes de caixa para cabos de cobre. Totalmente montado, ligado e testado.
Inclui: Montagem e ligação do elemento.
Critério de medição de projecto: Número de unidades previstas, segundo documentação gráfica de Projecto.
Critério de medição de obra: Medir-se-á o número de unidades realmente executadas segundo especificações de Projecto.

| Código | Un | Descrição | Rendimento | Preço | Importância |
|---|---|---|---|---|---|
| mt35ase300a | Ud | Interruptor diferencial instantâneo, bipolar (2P), intensidade nominal 25 A, sensibilidade 30 mA, classe AC, modelo iID A9R60225 "SCHNEIDER ELECTRIC", de 36x96x69 mm, montagem sobre calha DIN, com ligação através de bornes de caixa para cabos de cobre, segundo EN 61008-1. (material) | 1.000 | 70.96 | 70.96 |
| mo003 | h | Oficial de 1ª electricista. (mão de obra) | 0.250 | 19.38 | 4.85 |
| % | % | Custos directos complementares | 2 % | 75.81 | 1.52 |
|  |  | Custos directos |  |  | 77.33 |
