# Disjuntor diferencial combinado, intensidade nominal 10 A, sensibilidade 10 mA, poder de corte 4,5 kA, curva C, classe A, modelo iDPNa Vigi A9D05610 "SCHNEIDER ELECTRIC"

- Propriedade do ficheiro: CYPE INGENIEROS, S.A.
- Formato: FIEBDC-3/2002
- Moeda: EUR
- Custos indirectos: 3.00 %
- IVA: 23.00 %

## I Instalações

### IE Eléctricas

#### IEX Aparelhagem

**IEX070** Ud Disjuntor diferencial combinado, intensidade nominal 10 A, sensibilidade 10 mA, poder de corte 4,5 kA, curva C, classe A, modelo iDPNa Vigi A9D05610 "SCHNEIDER ELECTRIC".
Disjuntor diferencial combinado, intensidade nominal 10 A, sensibilidade 10 mA, poder de corte 4,5 kA, curva C, classe A, modelo iDPNa Vigi A9D05610 "SCHNEIDER ELECTRIC", de 36x85x73 mm, grau de protecção IP20, montagem sobre calha DIN (35 mm). Totalmente montado, ligado e testado.
Inclui: Montagem e ligação do elemento.
Critério de medição de projecto: Número de unidades previstas, segundo documentação gráfica de Projecto.
Critério de medição de obra: Medir-se-á o número de unidades realmente executadas segundo especificações de Projecto.

| Código | Un | Descrição | Rendimento | Preço | Importância |
|---|---|---|---|---|---|
| mt35ase350ba | Ud | Disjuntor diferencial combinado, intensidade nominal 10 A, sensibilidade 10 mA, poder de corte 4,5 kA, curva C, classe A, modelo iDPNa Vigi A9D05610 "SCHNEIDER ELECTRIC", de 36x85x73 mm, grau de protecção IP20, montagem sobre calha DIN (35 mm), segundo NP EN 61009-1. (material) | 1.000 | 319.35 | 319.35 |
| mo003 | h | Oficial de 1ª electricista. (mão de obra) | 0.250 | 19.38 | 4.85 |
| % | % | Custos directos complementares | 2 % | 324.20 | 6.48 |
|  |  | Custos directos |  |  | 330.68 |
