# Interruptor seccionador modular

- Propriedade do ficheiro: CYPE INGENIEROS, S.A.
- Formato: FIEBDC-3/2002
- Moeda: EUR
- Custos indirectos: 3.00 %
- IVA: 23.00 %

## I Instalações

### IE Eléctricas

#### IEX Aparelhagem

**IEX020** Ud Interruptor seccionador modular.
Interruptor seccionador, bipolar (1P+N), intensidade nominal 40 A, tensão de isolamento (Ui) 500 V, impulso de tensão máximo (Uimp) 6 kV, intensidade de curto-circuito (Icw) 20 x In durante 1 s, modelo iSW-NA A9S70640 "SCHNEIDER ELECTRIC", vida útil em vazio 20000 manobras, vida útil em carga 15000 manobras, de 36x96x69 mm, grau de protecção IP20, montagem sobre calha DIN (35 mm), com possibilidade de disparo à distância através de uma bobina. Totalmente montado, ligado e testado.
Inclui: Montagem e ligação do elemento.
Critério de medição de projecto: Número de unidades previstas, segundo documentação gráfica de Projecto.
Critério de medição de obra: Medir-se-á o número de unidades realmente executadas segundo especificações de Projecto.

| Código | Un | Descrição | Rendimento | Preço | Importância |
|---|---|---|---|---|---|
| mt35ase700a | Ud | Interruptor seccionador, bipolar (1P+N), intensidade nominal 40 A, tensão de isolamento (Ui) 500 V, impulso de tensão máximo (Uimp) 6 kV, intensidade de curto-circuito (Icw) 20 x In durante 1 s, modelo iSW-NA A9S70640 "SCHNEIDER ELECTRIC", vida útil em vazio 20000 manobras, vida útil em carga 15000 manobras, de 36x96x69 mm, grau de protecção IP20, montagem sobre calha DIN (35 mm), com possibilidade de disparo à distância através de uma bobina, segundo EN 60947-3. (material) | 1.000 | 97.80 | 97.80 |
| mo003 | h | Oficial de 1ª electricista. (mão de obra) | 0.250 | 23.31 | 5.83 |
| % | % | Custos directos complementares | 2 % | 103.63 | 2.07 |
|  |  | Custos directos |  |  | 105.70 |
