# Disjuntor magnético, modular

- Propriedade do ficheiro: CYPE INGENIEROS, S.A.
- Formato: FIEBDC-3/2002
- Moeda: EUR
- Custos indirectos: 3.00 %
- IVA: 23.00 %

## I Instalações

### IE Eléctricas

#### IEX Aparelhagem

**IEX052** Ud Disjuntor magnético, modular.
Disjuntor magnético, bipolar (2P), intensidade nominal 1,6 A, poder de corte 25 kA, curva MA, modelo iC60LMA A9F90272 "SCHNEIDER ELECTRIC", de 36x94x78,5 mm, grau de protecção IP20, montagem sobre calha DIN (35 mm). Totalmente montado, ligado e testado.
Inclui: Montagem e ligação do elemento.
Critério de medição de projecto: Número de unidades previstas, segundo documentação gráfica de Projecto.
Critério de medição de obra: Medir-se-á o número de unidades realmente executadas segundo especificações de Projecto.

| Código | Un | Descrição | Rendimento | Preço | Importância |
|---|---|---|---|---|---|
| mt35ase838qa | Ud | Disjuntor magnético, bipolar (2P), intensidade nominal 1,6 A, poder de corte 25 kA, curva MA, modelo iC60LMA A9F90272 "SCHNEIDER ELECTRIC", de 36x94x78,5 mm, grau de protecção IP20, montagem sobre calha DIN (35 mm), segundo EN 60947-2. (material) | 1.000 | 180.86 | 180.86 |
| mo003 | h | Oficial de 1ª electricista. (mão de obra) | 0.250 | 23.31 | 5.83 |
| % | % | Custos directos complementares | 2 % | 186.69 | 3.73 |
|  |  | Custos directos |  |  | 190.42 |
