# Protector contra sobretensões permanentes, modular

- Propriedade do ficheiro: CYPE Ingenieros S.A.
- Formato: FIEBDC-3/2016
- Programa: Gerador de preços para construção civil. CYPE Ingenieros, S.A.
- Data: 22/10/2024
- Moeda: EUR
- Custos indirectos: 3 %
- IVA: 23 %

## I Instalações

### IE Eléctricas

#### IEX Aparelhagem

**IEX075** Ud Protector contra sobretensões permanentes, modular.
Protector contra sobretensões permanentes, unipolar (1P), tensão de disparo 255 V, para unir mecanicamente a interruptores das séries iC60, iID, iSW-NA, iDPN N Vigi e iDPNa Vigi, modelo iMSU A9A26500 "SCHNEIDER ELECTRIC", de 18x82,5x68 mm, montagem sobre calha DIN (35 mm). Totalmente montado, ligado e testado.
Inclui: Montagem e ligação do elemento.
Critério de medição de projecto: Número de unidades previstas, segundo documentação gráfica de Projecto.
Critério de medição de obra: Medir-se-á o número de unidades realmente executadas segundo especificações de Projecto.

| Código | Un | Descrição | Rendimento | Preço | Importância |
|---|---|---|---|---|---|
| mt35asa001a | Ud | Protector contra sobretensões permanentes, unipolar (1P), tensão de disparo 255 V, para unir mecanicamente a interruptores das séries iC60, iID, iSW-NA, iDPN N Vigi e iDPNa Vigi, modelo iMSU A9A26500 "SCHNEIDER ELECTRIC", de 18x82,5x68 mm, montagem sobre calha DIN (35 mm), segundo NP EN 50550. (material) | 1 | 95.61 | 95.610 |
| mo003 | h | Oficial de 1ª electricista. (mão de obra) | 0.2 | 23.31 | 4.662 |
| % | % | Custos directos complementares | 2 % | 100.272 | 2.005 |
|  |  | Custos directos |  |  | 102.277 |

## Recursos

**mt35asa001a** Ud Protector contra sobretensões permanentes
Dados técnicos: Custo energético 22.561 MJ; Emissão de CO2 1.216 kg
Resíduos:
- embalagem: re150101 Embalagens de papel e cartão. (componente de resíduo); rendimento 0.035 kg; Código LER 15 01 01; Massa do elemento 1 kg; Volume 0.001333 m3
