# Guarda-motor modular

- Propriedade do ficheiro: CYPE Ingenieros S.A.
- Formato: FIEBDC-3/2016
- Programa: Gerador de preços para construção civil. CYPE Ingenieros, S.A.
- Data: 22/10/2024
- Moeda: EUR
- Custos indirectos: 3 %
- IVA: 23 %

## I Instalações

### IE Eléctricas

#### IEX Aparelhagem

**IEX080** Ud Guarda-motor modular.
Guarda-motor com comando manual local, tripolar (3P), ajuste da intensidade de disparo térmico entre 0,1 e 0,16 A, intensidade de disparo magnético 12 x In, modelo P25M 21100 "SCHNEIDER ELECTRIC", de 45x89x70 mm, grau de protecção IP20, montagem sobre calha DIN (35 mm). Totalmente montado, ligado e testado.
Inclui: Montagem e ligação do elemento.
Critério de medição de projecto: Número de unidades previstas, segundo documentação gráfica de Projecto.
Critério de medição de obra: Medir-se-á o número de unidades realmente executadas segundo especificações de Projecto.

| Código | Un | Descrição | Rendimento | Preço | Importância |
|---|---|---|---|---|---|
| mt35asa020aa | Ud | Guarda-motor com comando manual local, tripolar (3P), ajuste da intensidade de disparo térmico entre 0,1 e 0,16 A, intensidade de disparo magnético 12 x In, modelo P25M 21100 "SCHNEIDER ELECTRIC", de 45x89x70 mm, grau de protecção IP20, montagem sobre calha DIN (35 mm), segundo EN 60947-2. (material) | 1 | 100.74 | 100.740 |
| mo003 | h | Oficial de 1ª electricista. (mão de obra) | 0.34 | 23.31 | 7.925 |
| % | % | Custos directos complementares | 2 % | 108.665 | 2.173 |
|  |  | Custos directos |  |  | 110.838 |

## Recursos

**mt35asa020aa** Ud Guarda-motor com comando manual local
Dados técnicos: Custo energético 24.440 MJ; Emissão de CO2 1.315 kg
Resíduos:
- embalagem: re150101 Embalagens de papel e cartão. (componente de resíduo); rendimento 0.036 kg; Código LER 15 01 01; Massa do elemento 1 kg; Volume 0.001333 m3
