# Contactor modular

- Propriedade do ficheiro: CYPE Ingenieros S.A.
- Formato: FIEBDC-3/2016
- Programa: Gerador de preços para construção civil. CYPE Ingenieros, S.A.
- Data: 22/10/2024
- Moeda: EUR
- Custos indirectos: 3 %
- IVA: 23 %

## I Instalações

### IE Eléctricas

#### IEX Aparelhagem

**IEX105** Ud Contactor modular.
Contactor, unipolar (1P) (1NO), intensidade nominal 25 A, tensão de bobina 230 V, modelo iCT A9C20731 "SCHNEIDER ELECTRIC", de 18x81x60 mm, grau de protecção IP20, montagem sobre calha DIN (35 mm). Totalmente montado, ligado e testado.
Inclui: Montagem e ligação do elemento.
Critério de medição de projecto: Número de unidades previstas, segundo documentação gráfica de Projecto.
Critério de medição de obra: Medir-se-á o número de unidades realmente executadas segundo especificações de Projecto.

| Código | Un | Descrição | Rendimento | Preço | Importância |
|---|---|---|---|---|---|
| mt35asa030cad | Ud | Contactor, unipolar (1P) (1NO), intensidade nominal 25 A, tensão de bobina 230 V, modelo iCT A9C20731 "SCHNEIDER ELECTRIC", de 18x81x60 mm, grau de protecção IP20, montagem sobre calha DIN (35 mm), segundo EN 61095. (material) | 1 | 59.83 | 59.830 |
| mo003 | h | Oficial de 1ª electricista. (mão de obra) | 0.2 | 23.31 | 4.662 |
| % | % | Custos directos complementares | 2 % | 64.492 | 1.290 |
|  |  | Custos directos |  |  | 65.782 |

## Recursos

**mt35asa030cad** Ud Contactor, unipolar (1P) (1NO)
Dados técnicos: Custo energético 19.742 MJ; Emissão de CO2 1.066 kg
Resíduos:
- embalagem: re150101 Embalagens de papel e cartão. (componente de resíduo); rendimento 0.034 kg; Código LER 15 01 01; Massa do elemento 1 kg; Volume 0.001333 m3
