# Relé diferencial

- Propriedade do ficheiro: CYPE Ingenieros S.A.
- Formato: FIEBDC-3/2016
- Programa: Gerador de preços para construção civil. CYPE Ingenieros, S.A.
- Data: 22/10/2024
- Moeda: EUR
- Custos indirectos: 3 %
- IVA: 23 %

## I Instalações

### IE Eléctricas

#### IEX Aparelhagem

**IEX205** Ud Relé diferencial.
Relé diferencial electrónico, com monitorização da corrente de fuga a terra, ajuste da intensidade de disparo de 0,03 a 30 A, ajuste do tempo de disparo de 0 a 4,5 s, modelo Vigirex RH99M 56173 "SCHNEIDER ELECTRIC", com controlo permanente da alimentação, do circuito toroide-relé diferencial e da electrónica interior, de 54x97x74 mm, montagem sobre calha DIN, com transformador toroidal fechado para relé diferencial, de 30 mm de diâmetro útil para a passagem de cabos, tipo TA30, modelo 50437. Totalmente montado, ligado e testado.
Inclui: Montagem e ligação do elemento.
Critério de medição de projecto: Número de unidades previstas, segundo documentação gráfica de Projecto.
Critério de medição de obra: Medir-se-á o número de unidades realmente executadas segundo especificações de Projecto.

| Código | Un | Descrição | Rendimento | Preço | Importância |
|---|---|---|---|---|---|
| mt35ase500a | Ud | Relé diferencial electrónico, com monitorização da corrente de fuga a terra, ajuste da intensidade de disparo de 0,03 a 30 A, ajuste do tempo de disparo de 0 a 4,5 s, modelo Vigirex RH99M 56173 "SCHNEIDER ELECTRIC", com controlo permanente da alimentação, do circuito toroide-relé diferencial e da electrónica interior, de 54x97x74 mm, montagem sobre calha DIN. (material) | 1 | 332.48 | 332.480 |
| mt35ase520a | Ud | Transformador toroidal fechado para relé diferencial, de 30 mm de diâmetro útil para a passagem de cabos, tipo TA30, modelo 50437 "SCHNEIDER ELECTRIC". (material) | 1 | 116.91 | 116.910 |
| mo003 | h | Oficial de 1ª electricista. (mão de obra) | 0.5 | 23.31 | 11.655 |
| % | % | Custos directos complementares | 2 % | 461.045 | 9.221 |
|  |  | Custos directos |  |  | 470.266 |

## Recursos

**mt35ase500a** Ud Relé diferencial electrónico
Dados técnicos: Custo energético 28.198 MJ; Emissão de CO2 1.515 kg
Resíduos:
- embalagem: re150101 Embalagens de papel e cartão. (componente de resíduo); rendimento 0.038 kg; Código LER 15 01 01; Massa do elemento 1 kg; Volume 0.001333 m3
