# Contactor

- Propriedade do ficheiro: CYPE Ingenieros S.A.
- Formato: FIEBDC-3/2016
- Programa: Gerador de preços para construção civil. CYPE Ingenieros, S.A.
- Data: 22/10/2024
- Moeda: EUR
- Custos indirectos: 3 %
- IVA: 23 %

## I Instalações

### IE Eléctricas

#### IEX Aparelhagem

**IEX235** Ud Contactor.
Minicontactor, tripolar (3P) (3NO), intensidade nominal 6 A, tensão de bobina 24 V, potência atribuída de utilização 2,2 kW, modelo TeSys K LC1K0601B7 "SCHNEIDER ELECTRIC", com um contacto auxiliar 1NC, ligações por abraçadeiras roscadas, montagem sobre calha DIN (35 mm) ou fixação com parafusos de 4 mm de diâmetro. Totalmente montado, ligado e testado.
Inclui: Montagem e ligação do elemento.
Critério de medição de projecto: Número de unidades previstas, segundo documentação gráfica de Projecto.
Critério de medição de obra: Medir-se-á o número de unidades realmente executadas segundo especificações de Projecto.

| Código | Un | Descrição | Rendimento | Preço | Importância |
|---|---|---|---|---|---|
| mt35asa040abk1 | Ud | Minicontactor, tripolar (3P) (3NO), intensidade nominal 6 A, tensão de bobina 24 V, potência atribuída de utilização 2,2 kW, modelo TeSys K LC1K0601B7 "SCHNEIDER ELECTRIC", com um contacto auxiliar 1NC, ligações por abraçadeiras roscadas, montagem sobre calha DIN (35 mm) ou fixação com parafusos de 4 mm de diâmetro. (material) | 1 | 41.1 | 41.100 |
| mo003 | h | Oficial de 1ª electricista. (mão de obra) | 0.35 | 23.31 | 8.159 |
| % | % | Custos directos complementares | 2 % | 49.259 | 0.985 |
|  |  | Custos directos |  |  | 50.244 |

## Recursos

**mt35asa040abk1** Ud Minicontactor, tripolar (3P) (3NO)
Dados técnicos: Custo energético 39.466 MJ; Emissão de CO2 2.103 kg
Resíduos:
- embalagem: re150101 Embalagens de papel e cartão. (componente de resíduo); rendimento 0.033 kg; Código LER 15 01 01; Massa do elemento 1 kg; Volume 0.001333 m3
