# Interruptor em carga, modular

- Propriedade do ficheiro: CYPE INGENIEROS, S.A.
- Formato: FIEBDC-3/2002
- Moeda: EUR
- Custos indirectos: 3.00 %
- IVA: 23.00 %

## I Instalações

### IE Eléctricas

#### IEX Aparelhagem

**IEX025** Ud Interruptor em carga, modular.
Interruptor em carga, bipolar (2P), intensidade nominal 20 A, tensão de isolamento (Ui) 500 V, impulso de tensão máximo (Uimp) 4 kV, modelo iSW A9S60220 "SCHNEIDER ELECTRIC", vida útil em vazio 30000 manobras, vida útil em carga 30000 manobras, de 18x77x70 mm, grau de protecção IP20, montagem sobre calha DIN (35 mm). Totalmente montado, ligado e testado.
Inclui: Montagem e ligação do elemento.
Critério de medição de projecto: Número de unidades previstas, segundo documentação gráfica de Projecto.
Critério de medição de obra: Medir-se-á o número de unidades realmente executadas segundo especificações de Projecto.

| Código | Un | Descrição | Rendimento | Preço | Importância |
|---|---|---|---|---|---|
| mt35ase711ma | Ud | Interruptor em carga, bipolar (2P), intensidade nominal 20 A, tensão de isolamento (Ui) 500 V, impulso de tensão máximo (Uimp) 4 kV, modelo iSW A9S60220 "SCHNEIDER ELECTRIC", vida útil em vazio 30000 manobras, vida útil em carga 30000 manobras, de 18x77x70 mm, grau de protecção IP20, montagem sobre calha DIN (35 mm), segundo EN 60947-3. (material) | 1.000 | 25.98 | 25.98 |
| mo003 | h | Oficial de 1ª electricista. (mão de obra) | 0.268 | 23.31 | 6.25 |
| % | % | Custos directos complementares | 2 % | 32.23 | 0.64 |
|  |  | Custos directos |  |  | 32.87 |
