# Protector contra sobretensões transitórias, modular

- Propriedade do ficheiro: CYPE INGENIEROS, S.A.
- Formato: FIEBDC-3/2002
- Moeda: EUR
- Custos indirectos: 3.00 %
- IVA: 23.00 %

## I Instalações

### IE Eléctricas

#### IEX Aparelhagem

**IEX076** Ud Protector contra sobretensões transitórias, modular.
Protector contra sobretensões transitórias, tipo 1 + 2 (ondas de 10/350 µs e 8/20 µs), com cartucho extraível e led indicador de final de vida útil, unipolar (1P), nível de protecção 1,5 kV, intensidade máxima de descarga 25 kA, modelo PRD1 25r 16329 "SCHNEIDER ELECTRIC", de 36x99x71 mm, grau de protecção IP20, montagem sobre calha DIN (35 mm). Totalmente montado, ligado e testado.
Inclui: Montagem e ligação do elemento.
Critério de medição de projecto: Número de unidades previstas, segundo documentação gráfica de Projecto.
Critério de medição de obra: Medir-se-á o número de unidades realmente executadas segundo especificações de Projecto.

| Código | Un | Descrição | Rendimento | Preço | Importância |
|---|---|---|---|---|---|
| mt35asa009a | Ud | Protector contra sobretensões transitórias, tipo 1 + 2 (ondas de 10/350 µs e 8/20 µs), com cartucho extraível e led indicador de final de vida útil, unipolar (1P), nível de protecção 1,5 kV, intensidade máxima de descarga 25 kA, modelo PRD1 25r 16329 "SCHNEIDER ELECTRIC", de 36x99x71 mm, grau de protecção IP20, montagem sobre calha DIN (35 mm), segundo IEC 61643-11. (material) | 1.000 | 391.66 | 391.66 |
| mo003 | h | Oficial de 1ª electricista. (mão de obra) | 0.215 | 23.31 | 5.01 |
| % | % | Custos directos complementares | 2 % | 396.67 | 7.93 |
|  |  | Custos directos |  |  | 404.60 |
