# Disjuntor protector combinado contra sobretensões permanentes e transitórias, modular

- Propriedade do ficheiro: CYPE INGENIEROS, S.A.
- Formato: FIEBDC-3/2002
- Moeda: EUR
- Custos indirectos: 3.00 %
- IVA: 23.00 %

## I Instalações

### IE Eléctricas

#### IEX Aparelhagem

**IEX078** Ud Disjuntor protector combinado contra sobretensões permanentes e transitórias, modular.
Disjuntor protector combinado contra sobretensões permanentes e transitórias, formado por disjuntor magneto-térmico C60N, bipolar (1P+N), intensidade nominal 25 A, poder de corte 6 kA, curva C, protector contra sobretensões permanentes iMSU, tensão de disparo 255 V, e protector contra sobretensões transitórias tipo 2 (onda 8/20 µs), nível de protecção 1,5 kV, intensidade máxima de descarga 20 kA, modelo Combi SPU 16301 "SCHNEIDER ELECTRIC", de 90x98x78,5 mm, grau de protecção IP20, montagem sobre calha DIN (35 mm). Totalmente montado, ligado e testado.
Inclui: Montagem e ligação do elemento.
Critério de medição de projecto: Número de unidades previstas, segundo documentação gráfica de Projecto.
Critério de medição de obra: Medir-se-á o número de unidades realmente executadas segundo especificações de Projecto.

| Código | Un | Descrição | Rendimento | Preço | Importância |
|---|---|---|---|---|---|
| mt35asa002aa | Ud | Disjuntor protector combinado contra sobretensões permanentes e transitórias, formado por disjuntor magneto-térmico C60N, bipolar (1P+N), intensidade nominal 25 A, poder de corte 6 kA, curva C, protector contra sobretensões permanentes iMSU, tensão de disparo 255 V, e protector contra sobretensões transitórias tipo 2 (onda 8/20 µs), nível de protecção 1,5 kV, intensidade máxima de descarga 20 kA, modelo Combi SPU 16301 "SCHNEIDER ELECTRIC", de 90x98x78,5 mm, grau de protecção IP20, montagem sobre calha DIN (35 mm), segundo IEC 61643-11, NP EN 50550 e EN 60898-1. (material) | 1.000 | 180.40 | 180.40 |
| mo003 | h | Oficial de 1ª electricista. (mão de obra) | 0.268 | 23.31 | 6.25 |
| % | % | Custos directos complementares | 2 % | 186.65 | 3.73 |
|  |  | Custos directos |  |  | 190.38 |
