# Guarda-motor modular

- Propriedade do ficheiro: CYPE INGENIEROS, S.A.
- Formato: FIEBDC-3/2002
- Moeda: EUR
- Custos indirectos: 3.00 %
- IVA: 23.00 %

## I Instalações

### IE Eléctricas

#### IEX Aparelhagem

**IEX080** Ud Guarda-motor modular.
Guarda-motor com comando manual local, tripolar (3P), ajuste da intensidade de disparo térmico entre 0,1 e 0,16 A, intensidade de disparo magnético 12 x In, modelo P25M 21100 "SCHNEIDER ELECTRIC", de 45x89x70 mm, grau de protecção IP20, montagem sobre calha DIN (35 mm). Totalmente montado, ligado e testado.
Inclui: Montagem e ligação do elemento.
Critério de medição de projecto: Número de unidades previstas, segundo documentação gráfica de Projecto.
Critério de medição de obra: Medir-se-á o número de unidades realmente executadas segundo especificações de Projecto.

| Código | Un | Descrição | Rendimento | Preço | Importância |
|---|---|---|---|---|---|
| mt35asa020aa | Ud | Guarda-motor com comando manual local, tripolar (3P), ajuste da intensidade de disparo térmico entre 0,1 e 0,16 A, intensidade de disparo magnético 12 x In, modelo P25M 21100 "SCHNEIDER ELECTRIC", de 45x89x70 mm, grau de protecção IP20, montagem sobre calha DIN (35 mm), segundo EN 60947-2. (material) | 1.000 | 100.74 | 100.74 |
| mo003 | h | Oficial de 1ª electricista. (mão de obra) | 0.365 | 23.31 | 8.51 |
| % | % | Custos directos complementares | 2 % | 109.25 | 2.19 |
|  |  | Custos directos |  |  | 111.44 |
