# Disjuntor em caixa moldada

- Propriedade do ficheiro: CYPE INGENIEROS, S.A.
- Formato: FIEBDC-3/2002
- Moeda: EUR
- Custos indirectos: 3.00 %
- IVA: 23.00 %

## I Instalações

### IE Eléctricas

#### IEX Aparelhagem

**IEX200** Ud Disjuntor em caixa moldada.
Disjuntor em caixa moldada, tetrapolar (3P+N,4P,3P+N/2), intensidade nominal 40 A, poder de corte 36 kA a 400 V, ajuste da intensidade de disparo por sobrecarga entre 0,4 e 1 x In, ajuste da intensidade de disparo de curto atraso entre 1,5 e 10 x Ir, modelo Compact NSX100F LV429782, "SCHNEIDER ELECTRIC", unidade de controlo electrónica Micrologic 2.2, de 140x161x86 mm. Totalmente montado, ligado e testado.
Inclui: Montagem e ligação do elemento.
Critério de medição de projecto: Número de unidades previstas, segundo documentação gráfica de Projecto.
Critério de medição de obra: Medir-se-á o número de unidades realmente executadas segundo especificações de Projecto.

| Código | Un | Descrição | Rendimento | Preço | Importância |
|---|---|---|---|---|---|
| mt35ase023a | Ud | Disjuntor em caixa moldada, tetrapolar (3P+N,4P,3P+N/2), intensidade nominal 40 A, poder de corte 36 kA a 400 V, ajuste da intensidade de disparo por sobrecarga entre 0,4 e 1 x In, ajuste da intensidade de disparo de curto atraso entre 1,5 e 10 x Ir, modelo Compact NSX100F LV429782, "SCHNEIDER ELECTRIC", unidade de controlo electrónica Micrologic 2.2, de 140x161x86 mm, segundo EN 60947-2. (material) | 1.000 | 780.73 | 780.73 |
| mo003 | h | Oficial de 1ª electricista. (mão de obra) | 0.751 | 23.31 | 17.51 |
| % | % | Custos directos complementares | 2 % | 798.24 | 15.96 |
|  |  | Custos directos |  |  | 814.20 |
