# Relé diferencial

- Propriedade do ficheiro: CYPE INGENIEROS, S.A.
- Formato: FIEBDC-3/2002
- Moeda: EUR
- Custos indirectos: 3.00 %
- IVA: 23.00 %

## I Instalações

### IE Eléctricas

#### IEX Aparelhagem

**IEX205** Ud Relé diferencial.
Relé diferencial electrónico, com monitorização da corrente de fuga a terra, ajuste da intensidade de disparo de 0,03 a 30 A, ajuste do tempo de disparo de 0 a 4,5 s, modelo Vigirex RH99M 56173 "SCHNEIDER ELECTRIC", com controlo permanente da alimentação, do circuito toroide-relé diferencial e da electrónica interior, de 54x97x74 mm, montagem sobre calha DIN, com transformador toroidal fechado para relé diferencial, de 30 mm de diâmetro útil para a passagem de cabos, tipo TA30, modelo 50437. Totalmente montado, ligado e testado.
Inclui: Montagem e ligação do elemento.
Critério de medição de projecto: Número de unidades previstas, segundo documentação gráfica de Projecto.
Critério de medição de obra: Medir-se-á o número de unidades realmente executadas segundo especificações de Projecto.

| Código | Un | Descrição | Rendimento | Preço | Importância |
|---|---|---|---|---|---|
| mt35ase500a | Ud | Relé diferencial electrónico, com monitorização da corrente de fuga a terra, ajuste da intensidade de disparo de 0,03 a 30 A, ajuste do tempo de disparo de 0 a 4,5 s, modelo Vigirex RH99M 56173 "SCHNEIDER ELECTRIC", com controlo permanente da alimentação, do circuito toroide-relé diferencial e da electrónica interior, de 54x97x74 mm, montagem sobre calha DIN. (material) | 1.000 | 332.48 | 332.48 |
| mt35ase520a | Ud | Transformador toroidal fechado para relé diferencial, de 30 mm de diâmetro útil para a passagem de cabos, tipo TA30, modelo 50437 "SCHNEIDER ELECTRIC". (material) | 1.000 | 116.91 | 116.91 |
| mo003 | h | Oficial de 1ª electricista. (mão de obra) | 0.537 | 23.31 | 12.52 |
| % | % | Custos directos complementares | 2 % | 461.91 | 9.24 |
|  |  | Custos directos |  |  | 471.15 |
