# Contactor

- Propriedade do ficheiro: CYPE INGENIEROS, S.A.
- Formato: FIEBDC-3/2002
- Moeda: EUR
- Custos indirectos: 3.00 %
- IVA: 23.00 %

## I Instalações

### IE Eléctricas

#### IEX Aparelhagem

**IEX235** Ud Contactor.
Minicontactor, tripolar (3P) (3NO), intensidade nominal 6 A, tensão de bobina 24 V, potência atribuída de utilização 2,2 kW, modelo TeSys K LC1K0601B7 "SCHNEIDER ELECTRIC", com um contacto auxiliar 1NC, ligações por abraçadeiras roscadas, montagem sobre calha DIN (35 mm) ou fixação com parafusos de 4 mm de diâmetro. Totalmente montado, ligado e testado.
Inclui: Montagem e ligação do elemento.
Critério de medição de projecto: Número de unidades previstas, segundo documentação gráfica de Projecto.
Critério de medição de obra: Medir-se-á o número de unidades realmente executadas segundo especificações de Projecto.

| Código | Un | Descrição | Rendimento | Preço | Importância |
|---|---|---|---|---|---|
| mt35asa040abk1 | Ud | Minicontactor, tripolar (3P) (3NO), intensidade nominal 6 A, tensão de bobina 24 V, potência atribuída de utilização 2,2 kW, modelo TeSys K LC1K0601B7 "SCHNEIDER ELECTRIC", com um contacto auxiliar 1NC, ligações por abraçadeiras roscadas, montagem sobre calha DIN (35 mm) ou fixação com parafusos de 4 mm de diâmetro. (material) | 1.000 | 41.10 | 41.10 |
| mo003 | h | Oficial de 1ª electricista. (mão de obra) | 0.376 | 23.31 | 8.76 |
| % | % | Custos directos complementares | 2 % | 49.86 | 1.00 |
|  |  | Custos directos |  |  | 50.86 |
