# Interruptor diferencial modular, "SCHNEIDER ELECTRIC"

- Propriedade do ficheiro: CYPE Ingenieros S.A.
- Formato: FIEBDC-3/2016
- Programa: Gerador de preços para construção civil. CYPE Ingenieros, S.A.
- Data: 22/10/2024
- Moeda: EUR
- Custos indirectos: 3 %
- IVA: 23 %

## I Instalações

### IE Eléctricas

#### IEX Aparelhagem

**IEX064** Ud Interruptor diferencial modular, "SCHNEIDER ELECTRIC".
Interruptor diferencial instantâneo, bipolar (2P), intensidade nominal 25 A, sensibilidade 10 mA, classe AC, modelo iID A9R10225 "SCHNEIDER ELECTRIC", de 36x96x69 mm, montagem sobre calha DIN, com ligação através de bornes de caixa para cabos de cobre. Totalmente montado, ligado e testado.
Inclui: Montagem e ligação do elemento.
Critério de medição de projecto: Número de unidades previstas, segundo documentação gráfica de Projecto.
Critério de medição de obra: Medir-se-á o número de unidades realmente executadas segundo especificações de Projecto.

| Código | Un | Descrição | Rendimento | Preço | Importância |
|---|---|---|---|---|---|
| mt35ase310aa | Ud | Interruptor diferencial instantâneo, bipolar (2P), intensidade nominal 25 A, sensibilidade 10 mA, classe AC, modelo iID A9R10225 "SCHNEIDER ELECTRIC", de 36x96x69 mm, montagem sobre calha DIN, com ligação através de bornes de caixa para cabos de cobre, segundo EN 61008-1. (material) | 1 | 497.16 | 497.160 |
| mo003 | h | Oficial de 1ª electricista. (mão de obra) | 0.268 | 23.31 | 6.247 |
| % | % | Custos directos complementares | 2 % | 503.407 | 10.068 |
|  |  | Custos directos |  |  | 513.475 |

## Recursos

**mt35ase310aa** Ud Interruptor diferencial instantâneo
Dados técnicos: Custo energético 19.745 MJ; Emissão de CO2 1.070 kg
Resíduos:
- embalagem: re150101 Embalagens de papel e cartão. (componente de resíduo); rendimento 0.038 kg; Código LER 15 01 01; Massa do elemento 1 kg; Volume 0.001333 m3
