# Interruptor em carga, modular

- Propriedade do ficheiro: CYPE Ingenieros S.A.
- Formato: FIEBDC-3/2016
- Programa: Gerador de preços para construção civil. CYPE Ingenieros, S.A.
- Data: 22/10/2024
- Moeda: EUR
- Custos indirectos: 3 %
- IVA: 23 %

## I Instalações

### IE Eléctricas

#### IEX Aparelhagem

**IEX025** Ud Interruptor em carga, modular.
Interruptor em carga, bipolar (2P), intensidade nominal 20 A, tensão de isolamento (Ui) 500 V, impulso de tensão máximo (Uimp) 4 kV, modelo iSW A9S60220 "SCHNEIDER ELECTRIC", vida útil em vazio 30000 manobras, vida útil em carga 30000 manobras, de 18x77x70 mm, grau de protecção IP20, montagem sobre calha DIN (35 mm). Totalmente montado, ligado e testado.
Inclui: Montagem e ligação do elemento.
Critério de medição de projecto: Número de unidades previstas, segundo documentação gráfica de Projecto.
Critério de medição de obra: Medir-se-á o número de unidades realmente executadas segundo especificações de Projecto.

| Código | Un | Descrição | Rendimento | Preço | Importância |
|---|---|---|---|---|---|
| mt35ase711ma | Ud | Interruptor em carga, bipolar (2P), intensidade nominal 20 A, tensão de isolamento (Ui) 500 V, impulso de tensão máximo (Uimp) 4 kV, modelo iSW A9S60220 "SCHNEIDER ELECTRIC", vida útil em vazio 30000 manobras, vida útil em carga 30000 manobras, de 18x77x70 mm, grau de protecção IP20, montagem sobre calha DIN (35 mm), segundo EN 60947-3. (material) | 1 | 25.98 | 25.980 |
| mo003 | h | Oficial de 1ª electricista. (mão de obra) | 0.268 | 23.31 | 6.247 |
| % | % | Custos directos complementares | 2 % | 32.227 | 0.645 |
|  |  | Custos directos |  |  | 32.872 |

## Recursos

**mt35ase711ma** Ud Interruptor em carga
Dados técnicos: Custo energético 9.410 MJ; Emissão de CO2 0.522 kg
Resíduos:
- embalagem: re150101 Embalagens de papel e cartão. (componente de resíduo); rendimento 0.032 kg; Código LER 15 01 01; Massa do elemento 1 kg; Volume 0.001333 m3
