# Disjuntor em caixa moldada

- Propriedade do ficheiro: CYPE Ingenieros S.A.
- Formato: FIEBDC-3/2016
- Programa: Gerador de preços para construção civil. CYPE Ingenieros, S.A.
- Data: 22/10/2024
- Moeda: EUR
- Custos indirectos: 3 %
- IVA: 23 %

## I Instalações

### IE Eléctricas

#### IEX Aparelhagem

**IEX200** Ud Disjuntor em caixa moldada.
Disjuntor em caixa moldada, tetrapolar (3P+N,4P,3P+N/2), intensidade nominal 40 A, poder de corte 36 kA a 400 V, ajuste da intensidade de disparo por sobrecarga entre 0,4 e 1 x In, ajuste da intensidade de disparo de curto atraso entre 1,5 e 10 x Ir, modelo Compact NSX100F LV429782, "SCHNEIDER ELECTRIC", unidade de controlo electrónica Micrologic 2.2, de 140x161x86 mm. Totalmente montado, ligado e testado.
Inclui: Montagem e ligação do elemento.
Critério de medição de projecto: Número de unidades previstas, segundo documentação gráfica de Projecto.
Critério de medição de obra: Medir-se-á o número de unidades realmente executadas segundo especificações de Projecto.

| Código | Un | Descrição | Rendimento | Preço | Importância |
|---|---|---|---|---|---|
| mt35ase023a | Ud | Disjuntor em caixa moldada, tetrapolar (3P+N,4P,3P+N/2), intensidade nominal 40 A, poder de corte 36 kA a 400 V, ajuste da intensidade de disparo por sobrecarga entre 0,4 e 1 x In, ajuste da intensidade de disparo de curto atraso entre 1,5 e 10 x Ir, modelo Compact NSX100F LV429782, "SCHNEIDER ELECTRIC", unidade de controlo electrónica Micrologic 2.2, de 140x161x86 mm, segundo EN 60947-2. (material) | 1 | 780.73 | 780.730 |
| mo003 | h | Oficial de 1ª electricista. (mão de obra) | 0.751 | 23.31 | 17.506 |
| % | % | Custos directos complementares | 2 % | 798.236 | 15.965 |
|  |  | Custos directos |  |  | 814.201 |

## Recursos

**mt35ase023a** Ud Disjuntor em caixa moldada
Dados técnicos: Custo energético 225.439 MJ; Emissão de CO2 11.892 kg
Resíduos:
- embalagem: re150101 Embalagens de papel e cartão. (componente de resíduo); rendimento 0.038 kg; Código LER 15 01 01; Massa do elemento 1 kg; Volume 0.001333 m3
