# Fusível cilíndrico

- Propriedade do ficheiro: CYPE Ingenieros S.A.
- Formato: FIEBDC-3/2016
- Programa: Gerador de preços para construção civil. CYPE Ingenieros, S.A.
- Data: 22/10/2024
- Moeda: EUR
- Custos indirectos: 3 %
- IVA: 23 %

## I Instalações

### IE Eléctricas

#### IEX Aparelhagem

**IEX300** Ud Fusível cilíndrico.
Conjunto fusível, formado por fusível cilíndrico, curva gG, intensidade nominal 2 A, poder de corte 20 kA, tamanho 8,5x31,5 mm e base modular para fusíveis cilíndricos de 8,5x31,5 mm, unipolar (1P), modelo STI A9N15635. Totalmente montado, ligado e testado.
Inclui: Montagem e ligação do elemento.
Critério de medição de projecto: Número de unidades previstas, segundo documentação gráfica de Projecto.
Critério de medição de obra: Medir-se-á o número de unidades realmente executadas segundo especificações de Projecto.

| Código | Un | Descrição | Rendimento | Preço | Importância |
|---|---|---|---|---|---|
| mt35asa026a | Ud | Fusível cilíndrico, curva gG, intensidade nominal 2 A, poder de corte 20 kA, tamanho 8,5x31,5 mm, segundo NP EN 60269-1. (material) | 1 | 0.66 | 0.660 |
| mt35asa025aa | Ud | Base modular para fusíveis cilíndricos de 8,5x31,5 mm, unipolar (1P), modelo STI A9N15635 "SCHNEIDER ELECTRIC", segundo NP EN 60269-1. (material) | 1 | 6.61 | 6.610 |
| mo003 | h | Oficial de 1ª electricista. (mão de obra) | 0.215 | 23.31 | 5.012 |
| % | % | Custos directos complementares | 2 % | 12.282 | 0.246 |
|  |  | Custos directos |  |  | 12.528 |

## Recursos

**mt35asa026a** Ud Fusível cilíndrico, curva gG, intensidade nominal 2 A, poder de corte 20 kA, tamanho 8,5x31,5 mm, segundo NP EN 60269-1
Dados técnicos: Custo energético 9.410 MJ; Emissão de CO2 0.521 kg
Resíduos:
- embalagem: re150101 Embalagens de papel e cartão. (componente de resíduo); rendimento 0.032 kg; Código LER 15 01 01; Massa do elemento 1 kg; Volume 0.001333 m3

**mt35asa025aa** Ud Base modular para fusíveis cilíndricos de 8,5x31,5 mm
Dados técnicos: Custo energético 19.741 MJ; Emissão de CO2 1.065 kg
Resíduos:
- embalagem: re150101 Embalagens de papel e cartão; rendimento 0.032 kg
